# Impermeabilització sota revestiment en locals humits, amb làmines de poliolefines

- Propietat de l'arxiu: CYPE INGENIEROS, S.A.
- Format: FIEBDC-3/2002
- Divisa: EUR
- Costos indirectes: 3.00 %
- IVA: 21.00 %

## N Aïllaments e impermeabilitzacions

### NI Impermeabilitzacions

#### NIH Locals humits

**NIH010** m² Impermeabilització sota revestiment en locals humits, amb làmines de poliolefines.
Impermeabilització baix revestiment ceràmic o petri, en paraments verticals i horitzontals de locals humits, amb làmina impermeabilitzant flexible tipus EVAC, WATER-STOP "ESTIL GURU", composta d'un doble full de poliolefina termoplàstica amb acetat de vinil etilè, amb ambdues cares revestides de fibres de polièster i polipropilè no teixides, de 0,57 mm d'espessor i 270 g/m², fixada al suport amb adhesiu cimentós millorat, C2 E, amb temps obert ampliat. Inclús complements de reforç en tractament de punts singulars amb banda de reforç, BANDA W-S 14; banda perimetral, BANDA W-S 34 i adhesiu elàstic impermeabilitzant monocomponent, EASEAL.
Criteri de valoració econòmica: El preu no inclou el revestiment.
Inclou: Tall i preparació de les làmines de poliolefines. Estès de l'adhesiu cimentós. Col·locació de la impermeabilització. Execució de reforços en punts singulars. Resolució d'unions. Segellat de juntes elàstiques.
Criteri d'amidament de projecte: Superfície mesurada segons documentació gràfica de Projecte.
Criteri de mesura d'obra: Es mesurarà la superfície realment executada segons especificacions de Projecte.

| Codi | Ut | Descripció | Rendiment | Preu | Import |
|---|---|---|---|---|---|
| mt09mcr250a | kg | Adhesiu cimentós millorat, C2 E, amb temps obert ampliat, segons UNE-EN 12004, per a la fixació de geomembranes, compost per ciments especials, àrids seleccionats i resines sintètiques. (material) | 2.000 | 0.70 | 1.40 |
| mt15reg010f | m² | Làmina impermeabilitzant flexible tipus EVAC, WATER-STOP "ESTIL GURU", composta d'un doble full de poliolefina termoplàstica amb acetat de vinil etilè, amb ambdues cares revestides de fibres de polièster i polipropilè no teixides, de 0,57 mm d'espessor i 270 g/m², subministrada en rotllos de 20 m de longitud i 2 m d'amplada, segons UNE-EN 13956. (material) | 1.030 | 13.81 | 14.22 |
| mt15reg035b | kg | Adhesiu elàstic impermeabilitzant monocomponent, color gris, EASEAL "ESTIL GURU", a base de ciment, àrids seleccionats, additius orgànics i resines, subministrat en sacs de 20 kg, per la closa de juntes. (material) | 0.113 | 7.70 | 0.87 |
| mt15reg020a | m | Banda de reforç per a làmina impermeabilitzant flexible tipus EVAC, BANDA W-S 14 "ESTIL GURU", de 140 mm d'amplada, composta d'un doble full de poliolefina termoplàstica amb acetat de vinil etilè, amb ambdues cares revestides de fibres de polièster i polipropilè no teixides, subministrada en rotllos de 20 m de longitud. (material) | 0.500 | 2.39 | 1.20 |
| mt15reg020d | m | Banda de reforç per a làmina impermeabilitzant flexible tipus EVAC, BANDA W-S 34 "ESTIL GURU", de 340 mm d'amplada, composta d'un doble full de poliolefina termoplàstica amb acetat de vinil etilè, amb ambdues cares revestides de fibres de polièster i polipropilè no teixides, subministrada en rotllos de 20 m de longitud. (material) | 0.500 | 5.05 | 2.53 |
| mt15reg040a | U | Cartutx de massilla adhesiva elàstica incolora, W-S MASTIC "ESTIL GURU", a base de polímers híbrids neutres (MS), de 290 ml. (material) | 0.100 | 14.95 | 1.50 |
| mo029 | h | Oficial 1ª aplicador de làmines impermeabilitzants. (mà d'obra) | 0.204 | 28.42 | 5.80 |
| mo067 | h | Ajudant aplicador de làmines impermeabilitzants. (mà d'obra) | 0.204 | 25.28 | 5.16 |
| % | % | Costos directes complementaris | 2 % | 32.68 | 0.65 |
|  |  | Costos directes |  |  | 33.33 |
