# Impermeabilització de cobertes inclinades, amb làmines de poliolefines

- Propietat de l'arxiu: CYPE INGENIEROS, S.A.
- Format: FIEBDC-3/2002
- Divisa: EUR
- Costos indirectes: 3.00 %
- IVA: 21.00 %

## N Aïllaments e impermeabilitzacions

### NI Impermeabilitzacions

#### NIN Cobertes inclinades

**NIN011** m² Impermeabilització de cobertes inclinades, amb làmines de poliolefines.
Impermeabilització de cobertes inclinades, amb un pendent mitjà del 5%, amb làmina impermeabilitzant, flexible i difusora de vapor d'aigua, W-S AIR "ESTIL GURU", composta d'un full microporós de polipropilè, amb ambdues cares revestides de geotèxtil no teixit, de 0,45 mm d'espessor i 140 g/m², tipus monocapa, totalment adherida al suport amb adhesiu cimentós millorat, C2 E, amb temps obert ampliat.
Inclou: Aplicació de l'adhesiu cimentós. Col·locació de la geomembrana. Resolució dels punts singulars.
Criteri d'amidament de projecte: Superfície de l'aiguavés mesurada en veritable magnitud, segons documentació gràfica de Projecte.
Criteri de mesura d'obra: Es mesurarà, en veritable magnitud, la superfície realment executada segons especificacions de Projecte.

| Codi | Ut | Descripció | Rendiment | Preu | Import |
|---|---|---|---|---|---|
| mt09mcr250a | kg | Adhesiu cimentós millorat, C2 E, amb temps obert ampliat, segons UNE-EN 12004, per a la fixació de geomembranes, compost per ciments especials, àrids seleccionats i resines sintètiques. (material) | 2.000 | 0.70 | 1.40 |
| mt15reg070a | m² | Làmina impermeabilitzant, flexible i difusora de vapor d'aigua, W-S AIR "ESTIL GURU", composta d'un full microporós de polipropilè, amb ambdues cares revestides de geotèxtil no teixit, de 0,45 mm d'espessor i 140 g/m², segons UNE-EN 13859-1, subministrada en rotllos de 50 m de longitud i 1,5 m d'amplada. (material) | 1.100 | 2.15 | 2.37 |
| mo029 | h | Oficial 1ª aplicador de làmines impermeabilitzants. (mà d'obra) | 0.120 | 28.42 | 3.41 |
| mo067 | h | Ajudant aplicador de làmines impermeabilitzants. (mà d'obra) | 0.120 | 25.28 | 3.03 |
| % | % | Costos directes complementaris | 2 % | 10.21 | 0.20 |
|  |  | Costos directes |  |  | 10.41 |
